# Mülheim - Neubau Heißener Bad
Angebotsaufforderung (GAEB DA XML 3.3, DA83)
Projekt: G20063
Währung: EUR
Vergabeart: Offenes Verfahren
Erstellt mit: GXML Toolbox V3.3 R20220330, ORCA AVA 27 27.00.00, 11.06.2026

## I. Allgemeine Baubeschreibung
Objektbeschreibung

Die Stadt Mülheim an der Ruhr beabsichtigt, am Standort des Heißener Bades an der Yorckstraße 2 einen Ersatzneubau für das dort befindliche und abgängige Bad zu errichten. Die Einstellung des Betriebes und der Rückbau der Anlage erfolgt erst nach Fertigstellung des Neubaus.

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
Das auf dem stadteigenen Grundstück an der Yorckstraße im Stadtteil Heißen soll das neue Hallenbad neben dem abgängigen Bestandsbad aus den 1970er Jahren als kompakter Baukörper gebaut werden. Die Anordnung richtet sich sowohl nach der bestehenden benachbarten Bebauung, einer optimalen Funktion sowie der Ausrichtung entsprechend der Besonnung. Auch ist ein wirtschaftlicher Zuschnitt des verbleibenden restlichen Grundstücks zu berücksichtigen. Das für den Neubau vorgesehene Gelände liegt im östlichen Teil der Stadt Mülheim an der Ruhr in der Umgebung von einer Wohnbebauung mit angrenzenden Gewerbegebiet. Im Norden, Westen und Süden grenzt das Grundstück an viel befahrene Straßen u.a. die A 40 und die B 1. Nach Süden und Westen hin steigt das mit Baumbestand versehene Grundstück stark an. Durch die Anordnung des neuen Baukörpers im östlichen Bereich des Grundstücks wird eine Abschirmung zur bestehenden Wohnbebauung erreicht und gleichzeitig eine möglichst große Freifläche mit Südwest-Ausrichtung ermöglicht.
Der städtebauliche Grundansatz sieht eine eher geschlossene, massive Fassadengestaltung zur nördlich und östlich gelegenen Nachbarbebauung und geöffnete transparente Fassaden nach Süden und Westen zu den Freiflächen hin vor. Das Gebäude ist in verschiedenen Gebäudehöhenniveaus gestaffelt und wirkt durch den flachen Riegel und Dachscheiben zur Straßenseite recht maßstäblich. Das auskragende geschwungene Dach steigt nach Süden hin an und fügt sich somit in die vorhandene Topographie des Grundstücks ein. Die Formensprache des Daches findet sich an der Eingangsfassade wieder und leitet den Besucher in das Bad und verleiht dem Gebäudeeingang eine entsprechende Akzentuierung.

Die Oberkante des Eingangsniveaus (Baunull) liegt bei 103,5 ü NHN und in etwa auf dem Straßenniveau. Der Vorplatz schließt an das öffentliche Wege- und Straßennetz den ÖPNV (Bushaltestelle) und den neu zu schaffenden Parkplatz mit 51 Stellplätzen an. Das Bad verfügt somit über eine gute verkehrstechnische Anbindung. Direkt am neu geplanten Vorplatz wird eine Fläche für 50 Fahrräder vorgesehen. Die Zufahrt zum Betriebshof erfolgt auf der östlichen Seite über die Yorckstraße.

Es ist beabsichtigt, das bestehende Hallenbad weitgehend während der kompletten Bauzeit geöffnet zu lassen und erst nach Fertigstellung und Inbetriebnahme des Ersatzbaues zu schließen und abzubrechen.

Das Funktionskonzept sieht die Abwicklung der nutzerrelevanten Funktionen auf einer Ebene vor.

Das Lehrschwimmbecken ist räumlich vom Schwimmerbereich durch eine Glaswand mit einer Türanlage abgetrennt. Die beiden Hallenteile können miteinander gekoppelt oder das Schwimmerbecken, z. B. für den Schulsport, separiert werden. So ist eine flexible Nutzung möglich. Das Lehrschwimmbecken (12,5 x 12,5 m) verfügt über einen Hubboden (0-1.80m Tiefe) und eine Wassergewöhnungstreppe. Die Beckenumgangsflächen bieten ausreichend Platz für Aufenthaltsbereiche für Begleitpersonen. Direkt angrenzend befindet sich der Kinderspielbereich mit drei Wasserbecken mit einer Wassertiefe von 0,20 bis 0,30  m. Hinter einer als Gestaltungselement geplanten Sitzbank (2,50 m hohe Rückwand) befinden sich Abstellmöglichkeiten für Trainingsgeräte, wie z. B. Aquabikes und ein Wickelbereich. Die in dem Bereich angeordneten Sanitäts- und Putzmittelräume dienen gleichzeitig als betriebsinterne Verbindung zwischen Badehalle und Foyer bzw. Umkleide.

Der Schwimmerbereich besteht aus einem 25 m-Schwimmerbecken mit sechs Bahnen (25,0 x 15,0 m, 1,80 m - 3,8 m Tiefe) mit einer Startblockanlage sowie einer 3 m-Plattform und einem 1 m-Sprungbrett. Die Anforderungen an eine Wettkampfkategorie wurden seitens des Bauherrn nicht gewünscht. Die vorliegende Planung entspricht allerdings weitgehend der Wettkampfkategorie "D".

Die neuen Beckenkörper werden, bis auf den Kinderspielbereich, aus Edelstahl errichtet. Im Schwimmerbecken und Lehrschwimmbecken werden sie zum Teil als tragende Konstruktion und zum Teil als schlaffe Auskleidung gegen Stahlbetonwände (ab 2,0 m Wassertiefe) mit einem Beckenkopf aus Edelstahl ausgeführt. Die Bodenplatten der Becken werden aus Stahlbeton hergestellt.

Die Außenwände werden weitgehend aus Stahlbeton und Mauerwerk errichtet. Nach Süden und Westen sind Pfosten-Riegel-Fassaden mit außenliegendem Wärmeschutz (auskragende Dachfläche) geplant.

Die Dachfläche des Umkleidetraktes wird als Betondach ausgeführt. Die Badehalle bekommt ein Holztragwerk, welches für die Aufnahme einer PV-Anlage sowie eines Gründaches entsprechend dimensioniert ist.

Die Badewassertechnik ist im Untergeschoss angeordnet. Die Lüftung befindet sich an zentraler Stelle im Obergeschoss. Der Chlorgasraum wird gemäß den aktuell geltenden Normen mit einem außenliegenden Zugang geplant.

Die Erschließung der Außenanlagen erfolgt grundsätzlich barrierefrei. Die Beckenumgänge werden von den Pflasterflächen und Liegewiesen über eine rollstuhlgerechte Duschmulde erschlossen. Weiter kommt es zu vereinzelten Baumfällungen sowie zur Neuanpflanzung von Bäumen. Entlang der Becken werden Beete mit einer pflegereduzierten, artenreichen Pflanzung aus Blütenstauden und Gräsern realisiert.

## ZUSÄTZLICHE TECHNISCHE VERTRAGSBEDINGUNGEN
Leistungsumfang sind Lieferung und Montage der Garderobenschränke, WC Trennwände und sonstiger Möblierungen inclusive aller erforderlichen Befestigungsmittel
.
Ausführung der Leistungen nach:
- den ATV, den ZTV,
- geltendem Baurecht und den örtlichen behördlichen
Vorschriften, Satzungen und Auflagen,
- den allgemeinen Anforderungen und Bedingungen
des Gesamt-LV,
- den der Ausschreibung beigefügten Unterlagen.
Normen und Richtlinien
Es gelten alle für die im Leistungsprogramm enthaltenen Leistungen zutreffenden Normen und Vorschriften, insbesondere gelten:
KOK - Richtlinien
EN 15288 Sicherheitstechnische Anforderungen für
Schwimmbäder
Betrieb von Bädern - DGUV-R Regel 107-008
DIN 18 202 DIN 18 299 DIN 18 355
DIN 4102 DIN 4108
Maßtoleranzen im Hochbau
Allg. Regelungen für Bauarbeiten jeder Art Tischlerarbeiten
Brandschutz im Hochbau Wärmeschutz im Hochbau
- Unfallverhütungsvorschriften der Berufsgenossenschaften
- Sicherheitsregeln
- Merkblätter des Hauptverbandes der gewerblichen
Berufsgenossenschaften
- Herstellerrichtlinien

Zusätzliche nachträgliche Auflagen durch behördliche
Vorschreibungen bzw. Bescheide sind einzuhalten.

Änderungen gegenüber der Leistungsbeschreibung und des
Leistungsverzeichnisses sind jedoch schriftlich
aufzuzeigen.

2. Werkstattzeichnungen des AN
2.1 Die Werkstattpläne sind 4 Wochen vor Fertigung zur Freigabe bei der Bauleitung des AG einzureichen.

Sonstige Angaben:

Der Auftragnehmer hat dafür Sorge zu tragen, dass während der Ausführung seiner Leistungen immer mindestens ein fließend deutsch sprechender Mitarbeiter seiner Firma auf der Baustelle anwesend ist.

Für den Zeitraum der Baumaßnahme (Vertragszeitraum) sind fortlaufend Bautagesberichte zu führen mit folgenden Mindestangaben:
- Firmenangabe, laufende Nummerierung, Bauteil/Geschoss/Raum
- Anzahl der Arbeiter mit namentlicher Nennung und Qualifikation
- genaue Beschreibung der ausgeführten Tätigkeit
- Einsatz von Subunternehmer mit Firmenangabe, Anzahl der Arbeiter und Qualifikation
- Angaben zur Witterung
- Angaben zu Behinderungen oder Erschwernissen
- Besondere Vorkommnisse
- Unterschrift des Bauleiters
- Zeiten ohne Baustellenpräsenz sind ebenfalls zu dokumentieren
Das Original verbleibt beim Auftraggeber.

Zu den auf der Baustelle vorzuhaltenden Ausführungsunterlagen zählt neben den Ausführungsplänen auch eine Ausfertigung dieser Leistungsbeschreibung.

## Kalkulationshinweis
Der Inhalt nachgenannter Vorbemerkungen (allgemeine, projektspezifische und leistungs- gewerkespezifische Vorbemerkungen) und beigefügter Pläne ist bei der Kalkulation zu berücksichtigen. Die sich hieraus ergebenden Leistungen sind mit den Einheitspreisen abgegolten und werden nicht gesondert vergütet.

Alle erforderlichen Fotokopien/Lichtpausen hat der AN auf eigene Kosten zu erstellen.

Die leistungs- gewerkespezifischen Vorbemerkungen sind teilweise erst einzelnen Titeln vorgeschaltet.

Diesem Leistungsverzeichnis sind zur Verdeutlichung der Planung und Konstruktion, der Gebäude- und Geländegeometrie sowie als Kalkulationshilfe Unterlagen als PDF-Dateien beigefügt.

## 072 Garderobenschränke/Trennwände/Einbaumöbel

### Titel 010 Baustelleneinrichtung

**010.1 Einrichten der Baustelle**
Einrichten der Baustelle
Lieferung, Aufstellen, Vorhalten über die gesamte
Bauzeit und Abtransport aller notwendigen Maschinen,
Hebezeuge, Krane und Geräte sowie der notwendigen Sozialunterkünfte gemäß Arbeitsstättenverordnung.
Erstellung der eigenen Lager- und Baustelleneinrichtungsfläche
und Rückbau derselben.
Bei Bedarf, Absicherung der eigenen Baustelleneinrichtungsfläche durch einen mind. 2.0 m hohen Bauzaun, Elemente untereinander fest verbunden.
Unterhalten der eigenen Baustellensicherung während der Bauzeit
und Rückbau nach Beendigung der Baumaßnahmen.
Aufstellen, vorhalten und Abräumen von notwendigen
Baustellenhinweisschildern.

Toilettenanlagen sind auf dem Gelände vorhanden.
Menge: 1,000 St

**010.2 vorhalten Baustelleneinrichtung**
Vorhalten der Baustelleneinrichtung für die Dauer der Arbeiten. Abrechnung / Woche Vorhaltung
Menge: 4,000 Wo

**010.3 Räumung der Baustelleneinrichtung.**
Räumung der beschriebenen Baustelleneinrichtung.
Menge: 1,000 St

**010.4 Werkplanung**
Erstellung der Werkplanung inkl. der Detailpunkte der nachbeschriebenen Arbeiten.
Die Montage und Werksplanung ist mit dem Architekten AG abzustimmen und deren schriftliche Freigabe einzuholen.

Alle Lichtpausen und Kopien hat der AN auf eigene Kosten zu erstellen.
Menge: 1,000 St

**010.5 Terminplan**
Erstellung und Fortschreibung eines Terminplanes inkl. der Detailpunkte der nachbeschriebenen Arbeiten.

Der Terminplan ist innerhalb von 6 Wochen nach Beauftragung vorzulegen.
Menge: 1,000 St

**010.6 Fabrikatangaben**
Da die Gestaltung gem. Gestaltungskonzept ein
besonderes Design / Farbkonzept erhalten soll, wurden bei der Planung
folgende beschriebene Fabrikate ausgewählt.

HPL Kompaktplatte
l
Farbe: Nussbaum-hell

angebotenes Fabrikat: '.........' (vom Bieter einzutragen)

HPL Kompaktplatte

Farbe: Marino

angebotenes Fabrikat: '.........' (vom Bieter einzutragen)

Gleichwertige Produkte sind zugelassen.
Sie müssen in Materialgüte, in Farbe und Oberfläche gleichwertig sein.
Die Gleichwertigkeit ist nachzuweisen.

Sonstige Fabrikate:

Kühlschrank Bademeister
angebotenes Fabrikat: '.........' (vom Bieter einzutragen)
angebotener Typ: '.........' (vom Bieter einzutragen)

Kühlschrank Personal
angebotenes Fabrikat: '.........' (vom Bieter einzutragen)
angebotener Typ: '.........'
  (vom Bieter einzutragen)

Spülmaschine Personal
angebotenes Fabrikat: '.........' (vom Bieter einzutragen)
angebotener Typ: '.........'
  (vom Bieter einzutragen)

Mikrowelle Personal
angebotenes Fabrikat: '.........' (vom Bieter einzutragen)
angebotener Typ: '.........'
  (vom Bieter einzutragen)

Einbauherdplatte Personal
angebotenes Fabrikat: '.........' (vom Bieter einzutragen)
angebotener Typ: '.........'
  (vom Bieter einzutragen)
Menge: 1,000

**010.7 Kosten für Abfallverwertung/Abfallbeseitigung**
Die Kosten der Abfallverwertung und der Abfallbeseitigung
incl. Gestellung von Containern und ggfs. anfallender Entsorgungskosten
Menge: 1,000 St

### Titel 020 Garderobenschränke/Umkleiden

*Hinweis: Beschreibung*
GARDEROBENSCHRÄNKE/Wertfächer

BAUART:
Wasserfeste Garderobenschränke aus HPL-Vollkernplatten, t= ca. 13 mm, ohne vorstehende Aluminiumprofile, in flächenbündiger Optik.

SCHRANKGEHÄUSE:
Stabile Bauweise aus HPL-Vollkernplatten, absolut wasserbeständig, fäulnissicher, kratz-, bruch- und stoßfest. Rückwand, Mittelwand, Deckel und Boden aus Vollkernplatten.
Eine Entlüftung ist vorzusehen.
Dekorseitenwand aus Vollkernplatten.

TÜREN:
Türen aus HPL-Vollkernplatten in glatter Oberflächenstruktur, Ecken abgerundet, Stabile, verdeckte Türbänder aus Edelstahl. Ein Türstopper aus Edelstahl begrenzt die Öffnung auf 95 Grad. Der Türstopper ist im Anschlag durch einen Gummi zur Minderung der Geräuschentwicklung gedämpft.

TÜRSCHLIEßUNG:
Vorgerichtet für den bauseitigen Einbau eines Schlosses

INNENAUSSTATTUNG:
Einteilige Schränke mit Hutablage aus Vollkernplatte, darunter durchgehende Aluminium-Rundrohr-Kleiderstange mit einem Zweifach-Schiebehaken. Türen ausgestattet mit Diebstahlsicherung

MONTAGE:
Montage der Schränke auf einem gefliesten Betonsockel

**020.1 Garderoben-Schränke Wechselkabinen-EG 12**
bestehend aus:
1 Anlage Vollschränke 3.986 x 500 mm
2 Anlagen Vollschränke 3.986 x 1.030 mm
1 Anlage Vollschränke 3.326 x 1.030 mm
1 Anlage Vollschränke 3.038 x 500 mm

auf bauseitigem, gefliestem Sockel
H= + 0,15 m ü OKFFB

87 Stück Vollschränke
H=1.835 mm
Raster 330 mm
1 Abteil/Tür

Oberfläche der Türen
37 x Marino
50 x Nussbaum hell

je Tür
1  Bohrungen im Türblatt für bauseitiges Schloss
1  Nummernschild mit durchlaufender Nummerierung, Nummern gefräst und farbig ausgefüllt, Alu-Design

3 Stück Abschlußwand für Doppelreihe, B= 1.030 mm
Oberfläche Marino
3 Stück Abschlußwand für Doppelreihe, B= 1.030 mm
Oberfläche Nussbaum hell
2 Stück Abschlußwand für Einzelreihe, B=500 mm
Oberfläche Marino
1 Stück Abschlußwand für Einzelreihe, B=500 mm
Oberfläche Nussbaum hell
2 Stück Blende für Stützen, B=330 mm
Oberfläche Nussbaum hell
1 Stück Blende für Stützen, B=90 mm
Oberfläche Nussbaum hell
Menge: 1,000 Stk

**020.2 Garderoben-Schränke Behinderten Umkleide-EG 13**
bestehend aus:
1 Anlage Vollschränke 3.038 x 500 mm

wandhängend, unterfahrbar

5 Stück Vollschränke
Raster 500 mm
H=1.330 mm
1 Abteil/Tür

Oberfläche der Türen
3 x Marino
2 x Nussbaum hell

je Tür
1  Bohrungen im Türblatt für bauseitiges Schloss
1  Nummernschild mit durchlaufender Nummerierung, Nummern gefräst und farbig ausgefüllt, Alu-Design

1 Stück Abschlußwand, B=500 mm
Oberfläche Marino
1 Stück Abschlußwand, B=500 mm
Oberfläche Nussbaum hell
Menge: 1,000 Stk

**020.3 Garderoben-Schränke Sammelumkleide SK01-EG 08**
bestehend aus:
1 Anlage Vollschränke 6.760 x 500 mm
1 Anlage, U-förmig, Vollschränke 3.985 x 2.245 mm

auf bauseitigem, gefliestem Sockel
H= + 0,45 m ü OKFFB

40 Stück Vollschränke
H=1.55 mm
Raster 330 mm
1 Abteil/Tür

Oberfläche der Türen
21 x Marino
19 x Nussbaum hell

je Tür
1  Bohrungen im Türblatt für bauseitiges Schloss
1  Nummernschild mit durchlaufender Nummerierung, Nummern gefräst und farbig ausgefüllt, Alu-Design

1 Stück Abschlußwand für Einzelreihe, B=500 mm
Oberfläche Marino
1 Stück Abschlußwand für Einzelreihe, B=500 mm
Oberfläche Nussbaum hell
1 Stück Blende für Innenecke, B=93+48=141 mm
Oberfläche Marino
1 Stück Blende für Innenecke, B=93+48=141 mm
Oberfläche Nussbaum hell
1 Stück Sitzbank, B=400 mm, L=6.760 mm
Oberfläche Nussbaum hell
1 Stück Sitzbank, B=400 mm, L=1.420+3.520+1.420=6.360 mm
U-förmig
Oberfläche Nussbaum hell
Menge: 1,000 Stk

**020.4 Garderoben-Schränke Sammelumkleide SK02-EG 09**
bestehend aus:
1 Anlage Vollschränke 6.760 x 500 mm
1 Anlage, U-förmig, Vollschränke 3.985 x 2.245 mm

auf bauseitigem, gefliestem Sockel
H= + 0,45 m ü OKFFB

39 Stück Vollschränke
H=1.55 mm
Raster 330 mm
1 Abteil/Tür

Oberfläche der Türen
21 x Marino
18 x Nussbaum hell

je Tür
1  Bohrungen im Türblatt für bauseitiges Schloss
1  Nummernschild mit durchlaufender Nummerierung, Nummern gefräst und farbig ausgefüllt, Alu-Design

1 Stück Abschlußwand für Einzelreihe, B=500 mm
Oberfläche Marino
1 Stück Abschlußwand für Einzelreihe, B=500 mm
Oberfläche Nussbaum hell
1 Stück Blende für Innenecke, B=93+48=141 mm
Oberfläche Marino
1 Stück Blende für Innenecke, B=93+48=141 mm
Oberfläche Nussbaum hell
1 Stück Blende für Stützen, B=330 mm
Oberfläche Nussbaum hell
1 Stück Sitzbank, B=400 mm, L=6.760 mm
Oberfläche Nussbaum hell
1 Stück Sitzbank, B=400 mm, L=1.420+3.520+1.420=6.360 mm
U-förmig
Oberfläche Nussbaum hell
1 Stück oberer Abschluss im Stützenbereich
Oberfläche wie Korpus
2 Stück oberer Abschluss Eckbereich, 1.016x535 mm
Oberfläche wie Korpus
Menge: 1,000 Stk

**020.5 Garderoben-Schränke Sammelumkleide SK03-EG 10**
bestehend aus:
1 Anlage Vollschränke 6.760 x 500 mm
1 Anlage, U-förmig, Vollschränke 3.985 x 2.245 mm

auf bauseitigem, gefliestem Sockel
H= + 0,45 m ü OKFFB

40 Stück Vollschränke
H=1.55 mm
Raster 330 mm
1 Abteil/Tür

Oberfläche der Türen
21 x Marino
19 x Nussbaum hell

je Tür
1  Bohrungen im Türblatt für bauseitiges Schloss
1  Nummernschild mit durchlaufender Nummerierung, Nummern gefräst und farbig ausgefüllt, Alu-Design

1 Stück Abschlußwand für Einzelreihe, B=500 mm
Oberfläche Marino
1 Stück Abschlußwand für Einzelreihe, B=500 mm
Oberfläche Nussbaum hell
1 Stück Blende für Innenecke, B=93+48=141 mm
Oberfläche Marino
1 Stück Blende für Innenecke, B=93+48=141 mm
Oberfläche Nussbaum hell
1 Stück Sitzbank, B=400 mm, L=6.760 mm
Oberfläche Nussbaum hell
1 Stück Sitzbank, B=400 mm, L=1.420+3.520+1.420=6.360 mm
U-förmig
Oberfläche Nussbaum hell
Menge: 1,000 Stk

**020.6 Garderoben-Schränke Sammelumkleide SK04-EG 11**
bestehend aus:
1 Anlage Vollschränke 6.760 x 500 mm
1 Anlage, U-förmig, Vollschränke 3.985 x 2.245 mm

auf bauseitigem, gefliestem Sockel
H= + 0,45 m ü OKFFB

39 Stück Vollschränke
H=1.55 mm
Raster 330 mm
1 Abteil/Tür

Oberfläche der Türen
21 x Marino
18 x Nussbaum hell

je Tür
1  Bohrungen im Türblatt für bauseitiges Schloss
1  Nummernschild mit durchlaufender Nummerierung, Nummern gefräst und farbig ausgefüllt, Alu-Design

1 Stück Abschlußwand für Einzelreihe, B=500 mm
Oberfläche Marino
1 Stück Abschlußwand für Einzelreihe, B=500 mm
Oberfläche Nussbaum hell
1 Stück Blende für Innenecke, B=93+48=141 mm
Oberfläche Marino
1 Stück Blende für Innenecke, B=93+48=141 mm
Oberfläche Nussbaum hell
1 Stück Blende für Stützen, B=330 mm
Oberfläche Nussbaum hell
1 Stück Sitzbank, B=400 mm, L=6.760 mm
Oberfläche Nussbaum hell
1 Stück Sitzbank, B=400 mm, L=1.420+3.520+1.420=6.360 mm
U-förmig
Oberfläche Nussbaum hell
1 Stück oberer Abschluss im Stützenbereich
Oberfläche wie Korpus
2 Stück oberer Abschluss Eckbereich, 1.016x535 mm
Oberfläche wie Korpus
Menge: 1,000 Stk

**020.7 Garderoben-Schränke Personal Damen EG 40**
bestehend aus:
1 Anlage Vollschränke 2.410 x 500 mm

auf Aluminium Unterkonstruktion
H= + 0,45 m ü OKFFB

7 Stück Vollschränke
H=1.55 mm
Raster 330 mm
1 Abteil/Tür

Oberfläche der Türen
7 x Nussbaum hell

je Tür
1  Bohrungen im Türblatt für bauseitiges Schloss
1  Nummernschild mit durchlaufender Nummerierung, Nummern gefräst und farbig ausgefüllt, Alu-Design

2 Stück Blende, B=50 mm
Oberfläche Nussbaum hell
1 Stück Sitzbank, B=300 mm, L=2.410 mm
Oberfläche Nussbaum hell
Menge: 1,000 Stk

**020.8 Garderoben-Schränke Personal Herren EG 41**
bestehend aus:
1 Anlage Vollschränke 2.410 x 500 mm

auf Aluminium Unterkonstruktion
H= + 0,45 m ü OKFFB

7 Stück Vollschränke
H=1.55 mm
Raster 330 mm
1 Abteil/Tür

Oberfläche der Türen
7 x Nussbaum hell

je Tür
1  Bohrungen im Türblatt für bauseitiges Schloss
1  Nummernschild mit durchlaufender Nummerierung, Nummern gefräst und farbig ausgefüllt, Alu-Design

2 Stück Blende, B=50 mm
Oberfläche Nussbaum hell
1 Stück Sitzbank, B=300 mm, L=2.410 mm
Oberfläche Nussbaum hell
Menge: 1,000 Stk

**020.9 Wert- und Helmfächer EG 06**
bestehend aus:
1 Anlage 1.900 x 500 mm

auf bauseitigem, gefliestem Sockel
H= + 0,45 m ü OKFFB

9 Stück Helmschränke
H=513 mm
Raster 513 mm
1 Abteil/Tür

6 Stück Wertfächer
H=263 mm
Raster 263 mm
1 Abteil/Tür

Oberfläche der Türen
marino

je Tür
1  Bohrungen im Türblatt für bauseitiges Schloss
1  Nummernschild mit durchlaufender Nummerierung, Nummern gefräst und farbig ausgefüllt, Alu-Design

1 Stück Blende oberhalb, 785x1.900 mm
Oberfläche marino
1 Stück Blende seitlich, 143x1.590 mm
Oberfläche marino
Menge: 1,000 Stk

**020.10 Wertfächer Lehrschwimmbecken**
bestehend aus:
1 Anlage 1.665 x 413 mm

wandhängend
H= + 0,47 m ü OKFFB

14 Stück Wertfächer
H=413 mm
Raster413 mm
1 Abteil/Tür

4 Stück Wertfächer
H=213 mm
Raster 413 mm
1 Abteil/Tür

Oberfläche Korpus und Türen
marino

je Tür
1  Bohrungen im Türblatt für bauseitiges Schloss
1  Nummernschild mit durchlaufender Nummerierung, Nummern gefräst und farbig ausgefüllt, Alu-Design
Menge: 1,000 Stk

**020.11 Wertfächer Sportbecken**
bestehend aus:
1 Anlage 2.078 x 413 mm

wandhängend
H= + 0,47 m ü OKFFB

18 Stück Wertfächer
H=413 mm
Raster413 mm
1 Abteil/Tür

4 Stück Wertfächer
H=213 mm
Raster 413 mm
1 Abteil/Tür

Oberfläche Korpus und Türen
marino

je Tür
1  Bohrungen im Türblatt für bauseitiges Schloss
1  Nummernschild mit durchlaufender Nummerierung, Nummern gefräst und farbig ausgefüllt, Alu-Design
Menge: 1,000 Stk

### Titel 030 Trennwände/Abtrennungen

*Hinweis: Beschreibung*
WC-TRENNWANDANLAGE

BAUART:
Wasserfeste HPL-Vollkernplatten, in Verbindung mit farbig beschichteten, flächenbündigen, senkrechten und waagerechten Aluminiumprofilen.

WÄNDE UND TÜREN:
Wasserfeste HPL-Vollkernplatten,
wasserbeständig, fäulnissicher, schmutzabweisend,
kratz-, bruch- und stoßfest.

BESCHLÄGE:
Selbstschließende Türen durch drei wartungsfreie Steigebänder aus Edelstahl mit Laufflächen aus Hochleistungspolymer.

Selbstschneidende Schrauben sind nicht zugelassen. Nylon-Festknopfgarnitur, durchgehend verschraubt. Riegelschloss mit Aluminiumschlossplatte, die den Schlossbereich verstärkt und Edelstahlriegel. Kunststoff Einhand Knopfgarnitur, durchgehend verschraubt. Innen greiffreundliches Drehrad, außen Frei/Besetzt-Anzeige und Notentriegelung mit Innensechskant.

FÜSSE:
Auf dem Boden aufgeschraubter Aluminiumfuß (E6/EV1) mit aufgeschweißtem Rohr zur Aufnahme der durchgehenden, senkrechten Rundprofile. Unterbrechung der senkrechten Profile und angesetzte Füße sind nicht zugelassen.

STANDARDZUBEHÖR:
Je Kabine ein Kleiderhaken, ein Türpuffer.

HÖHE:
Höhe 2.300 mm einschl. 150 mm Bodenfreiheit

ZUBEHÖR
Urinalschamwand aus dem gleichen Material wie die Kabinenelemente wandhängend
Befestigt mittels 2 eloxierter Aluminiumronden.

**030.1 Wechselkabinen-EG12**
bestehend aus:

1  Vorderfront Stiefelgang 8.765 mm
1  Vorderfront zu den Schränken 8.765 mm
1  Vorderfront Stiefelgang/Behinderten UKL 3.100 mm
7 Stück Zwischenwände 1.250 mm
16 StückTüren 665 mm
8 Stück  Sitzbänke 1.250 x 300 mm
8 Stück HPL-Ablagen Tiefe: 300 mm x 100 mm
8 Stück Ablage-Zentralverriegelungen  1250 mm
8 Stück Naßraum-Glasrückenspiegel 300 x 400 mm
16 Stück Nylon-Kleider-/Pufferhaken

H=1.985 mm
Oberkante +2.135 mm üOKFFB
Menge: 1,000 Stk

**030.2 Behindertenumkleide-EG 13**
bestehend aus:

1  Vorderfront Stiefelgang 3.465 mm
1  Vorderfront Barfussgang 3.050 mm
1  Trennwand 3.040 mm
2 StückTüren 1.000 mm
mit Frei/Besetzt Bschlag
behindertengerechte Einhandbedienumg

1 Stück Wandklappliege 900x1.700
Höhe 500 mm
40mm Polsterauflage aus gewebeverstärktem Kunstleder schwarz abwaschbar, Kopfteil mehrstufig verstellbar.
Rahmengestell aus Stahl pulverbeschichtet,weiß

1 Stück HPL-Ablagen Tiefe: 300 mm x 100 mm
1 Stück Naßraum-Glasrückenspiegel 300 x 400 mm
2 Stück Nylon-Kleider-/Pufferhaken

H=1.985 mm
Oberkante +2.135 mm üOKFFB
Menge: 1,000 Stk

**030.3 Sammelumkleide-EG 08**
bestehend aus:

1  Vorderfront Stiefelgang 3.600 mm
1  Vorderfront quer 1.300 mm
1  Vorderfront Stiefelgang 2.300 mm
1 Zwischenwand 2.300 mm
1 Vorderfront Barfussgang 4.600 mm
2 Stück Zwischenwände 1.250 mm
1 Stück Türen 665 mm
frei/besetzt Beschlag
2 Stück Türen 900 mm
PZ vorgerichtet
1 Stück  Sitzbank 1.250 x 300 mm
1 Stück HPL-Ablagen Tiefe: 300 mm x 100 mm
1 Stück Naßraum-Glasrückenspiegel 300 x 400 mm
2 Stück Nylon-Kleider-/Pufferhaken

H=1.985 mm
Oberkante +2.135 mm üOKFFB
Menge: 1,000 Stk

**030.4 Sammelumkleide-EG 09**
bestehend aus:

1  Vorderfront Stiefelgang 3.600 mm
1  Vorderfront quer 1.300 mm
1  Vorderfront Stiefelgang 2.300 mm
1 Zwischenwand 2.300 mm
1 Vorderfront Barfussgang 4.600 mm
2 Stück Zwischenwände 1.250 mm
1 Stück Türen 665 mm
frei/besetzt Beschlag
2 Stück Türen 900 mm
PZ vorgerichtet
1 Stück  Sitzbank 1.250 x 300 mm
1 Stück HPL-Ablagen Tiefe: 300 mm x 100 mm
1 Stück Naßraum-Glasrückenspiegel 300 x 400 mm
2 Stück Nylon-Kleider-/Pufferhaken

H=1.985 mm
Oberkante +2.135 mm üOKFFB
Menge: 1,000 Stk

**030.5 Sammelumkleide-EG 10**
bestehend aus:

1  Vorderfront Stiefelgang 3.600 mm
1  Vorderfront quer 1.300 mm
1  Vorderfront Stiefelgang 2.300 mm
1 Zwischenwand 2.300 mm
1 Vorderfront Barfussgang 4.600 mm
2 Stück Zwischenwände 1.250 mm
1 Stück Türen 665 mm
frei/besetzt Beschlag
2 Stück Türen 900 mm
PZ vorgerichtet
1 Stück  Sitzbank 1.250 x 300 mm
1 Stück HPL-Ablagen Tiefe: 300 mm x 100 mm
1 Stück Naßraum-Glasrückenspiegel 300 x 400 mm
2 Stück Nylon-Kleider-/Pufferhaken

H=1.985 mm
Oberkante +2.135 mm üOKFFB
Menge: 1,000 Stk

**030.6 Sammelumkleide-EG 11**
bestehend aus:

1  Vorderfront Stiefelgang 3.600 mm
1  Vorderfront quer 1.300 mm
1  Vorderfront Stiefelgang 2.300 mm
1 Zwischenwand 2.300 mm
1 Vorderfront Barfussgang 4.600 mm
2 Stück Zwischenwände 1.250 mm
1 Stück Türen 665 mm
frei/besetzt Beschlag
2 Stück Türen 900 mm
PZ vorgerichtet
1 Stück  Sitzbank 1.250 x 300 mm
1 Stück HPL-Ablagen Tiefe: 300 mm x 100 mm
1 Stück Naßraum-Glasrückenspiegel 300 x 400 mm
2 Stück Nylon-Kleider-/Pufferhaken

H=1.985 mm
Oberkante +2.135 mm üOKFFB
Menge: 1,000 Stk

**030.7 Dusche/WC Damen-Duschabtrennung-EG 15.1**
Dusch-Spritzschutzwand

bestehend aus:

1 Stück Einzelwand
HPL
H=2.200 mm
B= 900 mm
Oberkante +2.300 mm üOKFFB
Befestigt mittels 2 eloxierter Aluminiumronden
wandhängend
Menge: 2,000 Stk

**030.8 Dusche/WC Damen-Duschabtrennung-Familien-EG 15.1**
Dusch-Trennwandanlage

bestehend aus:

1 Stück Einzelwand
HPL
H=2.200 mm
B=1.935 mm

1 Stück Tür 600 mm
mit Frei /Besetzt Schloss
1 Stück Nylon-Kleider-/Pufferhaken

Oberkante +2.300 mm üOKFFB
Menge: 1,000 Stk

**030.9 Dusche/WC Damen-Trennwandanlage-EG15.2**
WC-Trennwandanlage

bestehend aus:

1 Vorderfront 3.900 mm
3 Stück Zwischenwand 1.400 mm
4 Stück Tür 600 mm
mit Frei /Besetzt Schloss
8 Stück Nylon-Kleider-/Pufferhaken

H=2.200 mm
Oberkante +2.300 mm üOKFFB
Menge: 1,000 Stk

**030.10 Dusche/WC Damen-Duschabtrennung-EG 16.1**
Dusch-Spritzschutzwand

bestehend aus:

1 Stück Einzelwand
HPL
H=2.200 mm
B= 900 mm
Oberkante +2.300 mm üOKFFB
Befestigt mittels 2 eloxierter Aluminiumronden
wandhängend
Menge: 2,000 Stk

**030.11 Dusche/WC Herren-Duschabtrennung-Familien-EG 16.1**
Dusch-Trennwandanlage

bestehend aus:

1 Stück Einzelwand
HPL
H=2.200 mm
B=1.935 mm

1 Stück Tür 600 mm
mit Frei /Besetzt Schloss
1 Stück Nylon-Kleider-/Pufferhaken

Oberkante +2.300 mm üOKFFB
Menge: 1,000 Stk

**030.12 Dusche/WC Herren-Trennwandanlage-EG16.2**
WC-Trennwandanlage

bestehend aus:

1  Vorderfront 3.585 mm
1 Stück Zwischenwand 930 mm
2 Stück Tür 600 mm
mit Frei /Besetzt Schloss
2 Stück Nylon-Kleider-/Pufferhaken

H=2.200 mm
Oberkante +2.300 mm üOKFFB
Menge: 1,000 Stk

### Titel 040 Einbaumöbel

**040.1 Dusche Damen Duschablage-EG 15.1**
bestehend aus:

Ablage
L=1.375 mm
B=300 mm
Wandmontage

12 Wandhaken

Farbton marino
Menge: 1,000 Stk

**040.2 Dusche Herren Duschablage-EG 16.1**
bestehend aus:

Ablage
L=1.325 mm
B=300 mm
Wandmontage

12 Wandhaken

Farbton marino
Menge: 1,000 Stk

**040.3 Duschablage Vorraum Herren WC/Dusche**
bestehend aus:
1 Anlage 1.500 x 400 mm

auf bauseitigem, gefliestem Sockel
H= + 0,50 m ü OKFFB

14 Stück Fächer
H=413 mm
Raster 413 mm

4 Stück Fächer
H=213 mm
Raster 413 mm

Oberfläche marino

1 Stück Revisionsöffnung oberhalb, 435x1.500 mm
Oberfläche marino
Menge: 1,000 Stk

**040.4 Duschablage Vorraum Damen WC/Dusche**
bestehend aus:
1 Anlage 1.800 x 400 mm

auf bauseitigem, gefliestem Sockel
H= + 0,50 m ü OKFFB

14 Stück Fächer
H=413 mm
Raster 446 mm

4 Stück Fächer
H=213 mm
Raster 446 mm

Oberfläche marino

1 Stück Blende oberhalb, 435x1.800 mm
Oberfläche marino
Menge: 1,000 Stk

**040.5 Dusche Personal Damen Duschablage-EG 40**
bestehend aus:

Ablage
L=1.190 mm
B=300 mm
Wandmontage

2 Wandhaken

Farbton marino
Menge: 1,000 Stk

**040.6 Dusche Personal Herren Duschablage-EG 41**
bestehend aus:

Ablage
L=1.190 mm
B=300 mm
Wandmontage

2 Wandhaken

Farbton marino
Menge: 1,000 Stk

**040.7 Frisierbereich Ablage-EG 07**
bestehend aus:

1 Stück Ablagefläche
Abmessung  2.625 x 300 x 130 mm

mit verdeckter Befestigung
mittels  5 Stück Konsolen, verzinkt,
Abmessung:  240 x 40 x 80 mm (lxbxh)
Tragkraft je 75 KG

13 mm HPL Compactplatten
Oberfläche marino
Menge: 1,000 Stk

**040.8 Arbeitsplatz Bademeister-EG 34**
bestehend aus:

1 Stück Arbeitsplatte u-förmig
960 x 600 x 20 mm
3.990 x 600 x 20 mm
740 x 855 x 20 mm
Oberfläche 20 mm HPL-Compactplatte
Farbton minto

4 Stück Kabeldurchführungen D=80mm

5 Stück Aussparung bis 150 x 200 mm
2 Stück Aussparung bis 400 x 300 mm

Kabelkanal 60 x 80 mm mit 10 Steckdosen

1 Stück Blende u-förmig1.350 + 3.990 + 1.350 = 6.690 mm
18 mm HPL-Compactplatte
Farbton minto

1 Stück Unterschrank
900 x 600 x 750 mm (bxtxh)
2 Schubladen
1 Druckerauszug
Oberfläche Korpus und Tür und Schubladen :
18 mm HPL
Farbton minto

mit Sockel, H=100 mm
18 mm HPL-Compactplatte
Farbton minto

Alle Befestigungen sind verdeckt auszuführen
Menge: 1,000 Stk

**040.9 Schrankelement Bademeister-EG 34**
bestehend aus:

2 Stück Schränke 2.050 x 1.310 x 650
mit jeweils 2 Türen und jeweils 1 Einlegeboden

2 Stück Schränke 2.050 x 760 x 650
mit 2 Türen und 1 Einlegeboden

1 Stück Einbaukühlschrank
450 x 650 mm (B/H)
ohne Tiefkühlfach, Energieklasse F
Geräuschwert 38 dB(A)
Deutsches Fabrikat

2 Stück seitliche Blende 2.170 x 30 mm
18 mm HPL-Compactplatte

1 Stück Sockel 2.050 x 100 m
18 mm HPL-Compactplatte

Oberfläche Korpus, Einlegeböden  und Türen :
HPL Compactplatte minto

Griffe Alu, Gehrungsgriff, schwarz pulverbeschichtet, matt
34x128 mm

Alle Befestigungen sind verdeckt auszuführen
Menge: 1,000 Stk

**040.10 Wickelauflage mit Unterschrank-EG 19**
bestehend aus:

1 Stück Ablage 1.350 x 450 x 650  (cm)
mit Ausschnitt für bauseitiges Waschbecken mit Armatur und Mülleimereinwurf, D= 200
1 Stück Unterschrank 650 x 600 x 450 mm (b/t/h)
mit 1 Stück Drehtür
1 Stück integrierter Drahtkorb
450 x 600 x 250 mm

Korpus aus 18 mm Vollkunststoffplatten
Farbton Minto

1 Stück Wickelablage, klappbar
850 x 700 mm
Farbton Minto

Alle Beschläge/Griffe aus Aluminium pulverbeschichtet
Farbton Schwarz

Alle Befestigungen sind verdeckt auszuführen
Menge: 1,000 Stk

**040.11 Küchenzeile Personalraum-EG 37**
bestehend aus:

1 Stück Arbeitsplatte 2.500 x 650 x 40 mm
mit Waschbecken, Edelstahl
und Armatur
Einbauherdplatte mit 2 Kochfeldern
Ceranfeld
Deutsches Fabrikat

Oberfläche Arbeitsplatte Farbton: graphitgrau

Oberfläche Korpus, Einlegeböden  und Türen :
HPL Compactplatte nussbaum hell

1 Stück Unterschrank mit Einbaukühlschrank 600 x 600 x 850
ohne Tiefkühlfach, Energieklasse F
Gesamtvolumen 137 l, Geräuschwert 38 dB(A)
Abmessung 820 x 598 x 548 mm
Deutsches Fabrikat

1 Stück Spülenunterschrank 600 x 600 x 850
Boden mit Aluminiumblechplatte, t=3mm

1 Stück Unterschrank mit Einbauspülmaschine 600 x 600 x 850
Energieeffizienzklasse B
Geräuschwert 43 dB(A)
Aquastop, Glanzfunktion, home connect
Trocknung mit Wärmetauscher
Deutsches Fabrikat

1 Stück Unterschrank 600 x 600 x 850 mm
mit 3 Schubladen mit kugelgelagertem Auszug
mit Einzug

3 Stück Hängeschrank 600 x 450 x 400
mit jeweils 1 Tür und jeweils 2 Einlegeböden

1 Stück Hängeschrank 600 x 450 x 400
mit Einbau Kombigerät Backofen/Mikrowelle,
Oberfläche schwarz/Edelstahl
Leistung Mikrowelle 900 W
hydrolitisches Reinigingssystem
Fassungsvermögen Garraum  36 l
Deutsches Fabrikat
1 Stück Tür H=350 mm

1 Stück Arbeitsplattenbeleuchtung LED-Streifen
unterhalb der Hängeschränke

1 Stück Sockel 2.500 x 150 mm

1 Stück Seitenblende 100 x 750 mm
1 Stück Seitenblende 100 x 700 mm

Griffe Alu, Gehrungsgriff, schwarz pulverbeschichtet, matt
34x128 mm

Alle Befestigungen sind verdeckt auszuführen
Menge: 1,000 Stk

### Titel 050 sonstiges

**050.1 Einbau bauseitiger Schrankschlösser**
Einbau bauseitiger Schrankschlösser
1  Einbau bauseitiger gestellter Schrankder Voll- und Halbschränke der Vorposition
Menge: 227,000 Stk

### Titel 060 Stundenlohnarbeiten

*Hinweis: ZUSÄTZLICHE TECHNISCHE VERTRAGSBEDINGUNGEN*
1. Ausführung der Stundenlohnarbeiten:
Stundenlohnarbeiten dürfen nur auf besondere und ausdrückliche Anordnung durch die Bauleitung erfolgen.

2. Stundenlohn-Arbeitsberichte:
Die Stundenlohn-Arbeitsberichte (Regieberichte) sind täglich aufzustellen und der Bauleitung zur Anerkennung vorzulegen. Sie müssen die Namen der eingesetzten Arbeitskräfte, ihre tariftliche Berufsbezeichnung, die geleisteten Stunden auf 0,25 Stunden genau, den Materialverbrauch, die Fahrzeug- und Gerätevorhaltungsstunden sowie die konkrete Beschreibung der ausgeführten Leistungen mit genauen Zeit- und Ortsangaben (Bauteil, Stockwerk, Raum, evtl. auch mit Angabe der Himmelsrichtung) enthalten.
Außerdem sind sie nach Anweisung durch die Bauleitung zu gliedern, zu trennen oder nach Leistungsgruppen bzw. Vermieteinheiten zusammen zu fassen, so dass es möglich ist, die zueinander gehörenden Kostengruppen zusammen zu stellen. Verspätet eingereichte Regieberichte werden nicht anerkannt und bezahlt.

3. Personaleinsatz:
Der Personaleinsatz für die Stundenlohnarbeiten ist so zu disponieren, dass untergeordnete Arbeiten nicht von Facharbeitern ausgeführt werden.

4. Beaufsichtigung der Stundenlohnarbeiten:
Besoneres Augenmerk ist vor allem der Beaufsichtigung von Stundenlohnarbeiten zu schenken. Diese ist Sache des Auftragnehmers und nicht der Bauleitung. Wird von der Bauleitung festgestellt, dass für die Stundenlohnarbeiten ungeeignetes oder unbeaufsichtigtes Personal eingesetzt wird und dadurch evtl. unangemessen hohe Kosten entstehen, werden die zur Anerkennung vorgelegten Stundenangaben nach Ermessen der Bauleitung reduziert.

5. Abgrenzung gegenüber Leistungspositionen:
Werden Leistungen nach der Einheitspreisabrechnung und Stundenlohnarbeiten gleichzeitig ausgeführt, so ist auf die exakte Trennung bei der Erfassung der verschiedenen Leistungen genau zu achten.

6. Verrechnung der Regiearbeiten:
Zur Verrechnung kommen nur die reinen Zeiten, die an der Baustelle geleistet werden, unabhängig von der Anzahl der abzurechnenden Stunden. Nicht bezahlt wird die An- und Abfahrt oder Prämienstunden, die üblicherweise an das Personal als Ersatz für entgangenen Akkordlohn gezahlt werden.
Die Abrechnung von Stundenlohnarbeiten erfolgt nach den im Angebot ausgewiesenen Lohn-, Material-, Fahrzeug- und Gerätepreisen, in denen alle Zuschläge, Sozialkostenanteile, Urlaubs- und Schlechtwettergeld, Wagnis und Gewinn, Gerätevorhalte- und Betriebsstoffkosten, usw. enthalten sind. Alle angegebenen Einheitspreise (Stundensätze, Gerätekosten und Materialpreise) gelten frei Baustelle und sind während der gesamten Ausführungszeit gültig. Erhöhungen jeglicher Art werden nicht anerkannt. Vor Ausführung der Leistungen sind der Bauleitung die ungefähr erforderlichen Regieaufwendungen mitzuteilen.
Für das Vorhalten der üblichen Werkzeuge und Kleinmaschinen, Gerüste (bis zu 3 m Höhe) erfolgt keine gesonderte Vergütung.

7. Polier-, Vorarbeiter- bzw. Aufsichtsstunden:
Polier-, Vorarbeiter- bzw. Aufsichtsstunden werden nur vergütet, wenn die Beaufsichtigung dieser Arbeiten es erforderlich macht und ein Polier bzw. Vorarbeiter dadurch ausgelastet ist. Polier- und Vorarbeiterstunden müssen in jedem Fall vor der Ausführung der Arbeiten durch die Bauleitung angeordnet und genehmigt werden.

Die angebotenen Stundenlöhne verstehen sich grundsätzlich frei Baustelle.

**060.1 Stundenlohnarbeiten Facharbeiter**
Vergütung nach dieser Position erfolgt nur in Ausnahmefällen nach ausdrücklicher vorheriger Anordnung der Bauleitung, wenn die Abrechnung unvorhergesehener Arbeiten nach Leistung und Einheitspreis nicht möglich ist.
Im Preis enthalten sind alle Zusatz- und Nebenkosten wie Auslöse, Fahrkosten, Überstundensätze etc.
Tageslohnzettel, die nicht vom Bauleiter schriftlich anerkannt sind, werden bei der Abrechnung nicht berücksichtigt.
Nachweis und Anmeldung gemäß VOB/B.
Menge: 10,000 St

**060.2 Stundenlohnarbeiten Helfer**
Vergütung nach dieser Position erfolgt nur in Ausnahmefällen nach ausdrücklicher vorheriger Anordnung der Bauleitung, wenn die Abrechnung unvorhergesehener Arbeiten nach Leistung und Einheitspreis nicht möglich ist.
Im Preis enthalten sind alle Zusatz- und Nebenkosten wie Auslöse, Fahrkosten, Überstundensätze etc.
Tageslohnzettel, die nicht vom Bauleiter schriftlich anerkannt sind, werden bei der Abrechnung nicht berücksichtigt.
Nachweis und Anmeldung gemäß VOB/B.
Menge: 10,000 St
